# K-JVA-SU GE 43 Fassadensanierung-Untern.
Angebotsaufforderung (GAEB DA XML 3.3, DA83)
Projekt: K-JVA-SU
Währung: EUR
Auftraggeber: Bau- und Liegenschaftsbetrieb NRW, NL Köln, Domstraße 55-73, 50668 Köln, Telefon 0221-35660-0, Fax 0221-35660-999, E-Mail 0221-k.poststelle@blb.nrw.de
Erstellt mit: FUTURA, FUTURA Version 9.1.03.77, 22.12.2025

## Zusätzlicher Text
Allgemeine Baubeschreibung

Beschreibung des Bauvorhabens:
Das Baugrundstück befindet sich in 53721 Siegburg, Luisenstraße 90.
Das Grundstück liegt auf dem Gelände der Justizvollzugsanstalt (JVA) Siegburg.

Die Fassadensanierung umfasst die Gebäude Nr. 43 und Nr. 44 im Inneren der Justizvollzugsanstalt.

Zufahrtmöglichkeiten:
Die Andienbarkeit des Grundstückes bis zur Eingangspforte der JVA hat der Unternehmer selbst zu prüfen. Die Anfahrtsmöglichkeit soll vor Angebotsabgabe und vor Baubeginn überprüft werden.
Die Arbeiten und der Lieferverkehr innerhalb der JVA unterliegen der Baustellen- und Montageordnung der JVA Siegburg, welche als Anlage zu der Ausschreibung beiliegt.

Baustelleneinrichtung:
Art / Lage der Lagerplätze: Auf dem Baugrundstück stehen keine Flächen für die Baustelleneinrichtung (BE) zur Verfügung.

Lager- und Arbeitsplätze im öffentlichen Staßenraum und Gehwegsbereich sind vom AN mit den zuständigen Behörden abzustimmen. Notwendige Genehmigungen sind von diesem selbst einzuholen. Kosten trägt AG. Bitte die langen Genehmigungszeiten der Stadt beachten.

Arbeitszeiten:
Die Kernarbeitszeit auf dem Gelände ist von 8:30 Uhr bis 16 Uhr. Arbeiten außerhalb dieses Zeitfensters sind frühzeitig bei der Bauleitung anzumelden.

Folgende Leistungen sind mit den Einheitspreisen abgegolten, soweit in den Positionen des LV nichts Gegenteiliges gesagt wird:
- regelmäßige Schutt- und Müllbeseitigung, siehe auch "Besondere
Vertragsbedingungen - Baureinigung und Abfallentsorgung"
- Reinhaltung der Baustelle einschließlich ausfegen
- Bemusterung von Werkstoffen und (Ein-)Bauteilen
- Alle für die eigene Arbeiten erforderlichen Gerüste und Schutzgerüste
- Lieferung und Einbau aller erforderlichen Befestigungs- und Verbindungsmaterialien sowie Kleineisenteile
- Abdeck- und Abklebearbeiten an Bauteilen fremder Gewerke zu deren Schutz einschließlich späterer
Beseitigung
- Bei der Abnahme sind die Flächen besenrein zu übergeben.
Nicht gereinigte Flächen kann der AG auf Kosten des AN durch einen Dritten reinigen lassen.

Techniche Vorbemerkungen:
nicht tragfähigen Altbeschichtungen und/oder Verunreinigungen, welche die feuchtetechnischen Eigenschaften des Baustoffes und/oder die Haftung nachfolgend aufzubringender Materialien negativ beeinflussen.
Das Reinigungsziel ist objektbezogen in Abstimmung mit dem AG bzw. der örtlichen Bauleitung festzulegen. Die Eignung des angebotenen Reinigungsverfahrens ist an Hand von Probefläche nachzuweisen.
Erst nach Abnahme der Probeflächen durch den AG bzw. der örtlichen Bauleitung darf mit den Arbeiten begonnen werden.
Die Kosten für das Herstellen von Probe- und/oder Musterflächen incl. Schutzmaßnahmen für angrenzende und nicht zu behandelnde Flächen sind in die Einheitspreise einzukalkulieren, ebenso das Vorhalten dafür notwendiger Materialien, Werkzeuge, Maschinen und Geräte.
Ein Substanzverlust durch zu hohen Arbeitsdruck und/oder zu hoher Abrasion des Reinigungsverfahrens sind in jedem Fall zu vermeiden. Führt das ausgewählte bzw. vorgeschriebene Reinigungsverfahren zu einer merklichen Schädigung der Oberfläche, sind die Arbeiten unverzüglich einzustellen und die Bauleitung zu verständigen.
Anfallendes Wasser und abgetragenes Material wird Eigentum des AN und ist umweltgerecht nach den Bestimmungen des Gesetzgebers zu entsorgen.
Die örtlich geltenden Immissionsschutzbestimmungen sind zu beachten.

## Ausschreibung

### Titel 01 Baustelleneinrichtung

#### Untertitel 01.01 Baustelleneinrichtung

**01.01.0010 Baustelleneinrichtung**
Die Baustelleneinrichtung umfasst alle Abschnitte des vorliegenden Leistungszverzeichnisses.

Sie ist dem Umfang der auszuführenden Arbeiten entsprechend zu planen und nach eigenen Erfordernissen zu erstellen, einschl. Heranbringen und Bereitstellen aller erforderlichen Geräte, Werkzeuge und Arbeitsgerüste in der notwendigen Höhe, Transport- und Hebevorrichtungen, Betriebsmittel,

Einrichten, vorhalten und wieder entfernen der Baustelleneinrichtung für sämtliche in der Leitungsbeschreibung aufgeführten Leistungen.

Die Baustelleneinrichtung umfasst sämtliche Kosten für die An- und Abfuhr, den Auf- und Abbau, das Vorhalten und Unterhalten der zur Montage benötigten Werkzeuge, Klein- und Großgeräte aller Art, Maschinen, Aufzüge, Hebezeuge und Rollgerüste für eine Arbeitshöhe bis 10,00 m

Sämtliche horizontalen und vertikalen Transporte werden mit dieser Baustelleneinrichtung vergütet.

Montageunterbrechungen sind unter Berücksichtigung des Gesamtablaufes mit einzukalkulieren.

Die gesamte Baustelleneinrichtung ist täglich zum Feierabend zurückzubauen und außerhalb der JVA zu lagern.

Es stehen keine Lagerflächen auf dem Gelände zur Verfügung.
Menge: 1,000 psch
Kostengruppe DIN 276 2018-12: 335000000

**01.01.0020 Unterkonstruktion für S-Draht**
Erstellen einer Unterkonstruktion für die Arbeiten im Bereich des S-Drahtes
Die Unterkonstruktion dient dazu den S-Draht punktuell für die Arbeiten nach oben zu schieben und den notwendigen Abstand zu gewährleisten um gefahrlos zu arbeiten.

Der Auf- und Abbau an der jeweiligen Stelle ist mit der Vorhaltung in den Einheitspreis einzukalkulieren.
Menge: 1,000 psch
Kostengruppe DIN 276 2018-12: 393000000

### Titel 02 Fassadensanierung

*Hinweis: Hinweise zur Ausführung*
Die nachfolgend beschriebenen Positionen nehmen Bezug auf die Hauptprüfungen
des Ingenieurbüros Zetcon Ingenieure. Die Berichte der Hauptprüfung liegen der
Ausschreibung als Anlage bei.

Die beschriebenen Maßnahmen sind zur besseren Übersicht stichpunktartig
aufgeführt.

#### Untertitel 02.01 Gebäude Nr. 43

**02.01.0010 Maßnahme 02.1**
Mauerwerksinstandsetzung

Befund aus der Hauptprüfung WE1428-GE0043-ZI0002:
"Auf der Nordfassade wurden kleine Abplatzungen an den Verankerungen des Gitterrostes angetroffen. Die Verankerungen liegen aufgrund der Abplatzungen teilweise
frei. Zum Zeitpunkt der Prüfung ist das Gitter fest."

Maßnahmen:
Erneute Überprüfung der Verankerung einschließlich Dokumentation, Ausräumen von schadhaften Fugen,
Reprofilierung der beschädigten Steine, ggf. Austausch,
Neuverfugung

Unbeschädigte Steine werden vor Ort in ausreichender Anzahl zur Verfügung gestellt.

Die Anforderungen an die Ausführung der einzelnen Arbeitsschritte ist in den Pos. 03.1-03.11 erläutert.
Menge: 1,000 psch
Kostengruppe DIN 276 2018-12: 335000000

**02.01.0020 Maßnahme 03.1**
Mauerwerksinstandsetzung

Befund aus der Hauptprüfung WE1428-GE0043-ZI0002:

"Am gesamten Bauwerk wurden mehrfach Abplatzungen
an den Mauerwerksteinen angetroffen. Die Abplatzungen betreffen sowohl einzelne Steine als auch größere
Flächen. Teilweise fehlen große Teile der Steine."

Maßnahmen:
Ausräumen von schadhaften Fugen, beschädigte Steine ersetzen, Steine ergänzen, Neuverfugung

Unbeschädigte Steine werden vor Ort in ausreichender Anzahl zur Verfügung gestellt.
Menge: 1,000 psch
Kostengruppe DIN 276 2018-12: 335000000

**02.01.0030 Maßnahme 05.1**
Mauerwerksinstandsetzung

Befund aus der Hauptprüfung WE1428-GE0043-ZI0002:

"Umlaufend wurden einzelne lockere Steine angetroffen, diese wurden mit einem x markiert. Teilweise wurden einige lose Steine angetroffen, diese wurden während der Prüfung entfernt."

Maßnahmen:
Ausräumen von schadhaften Fugen, lockere Steine herausnehmen, unbeschadete Steine reinigen, beschadete Steine ersetzen, Steine neu einsetzen, Neuverfugung

Unbeschädigte Steine werden vor Ort in ausreichender Anzahl zur Verfügung gestellt.
Menge: 1,000 psch
Kostengruppe DIN 276 2018-12: 335000000

**02.01.0040 Maßnahme 06.1**
Instandsetzung durch Steinmetz/Steinbildhauer

Befund aus der Hauptprüfung WE1428-GE0043-ZI0002:

"Auf der Nord- und Ostfassade wurden vereinzelt Abplatzungen an den Steinfesterbänken angetroffen. Zudem sind die Fensterbänke bemoost."

Maßnahmen:
Reinigung des Untergrundes, Reprofilierung mit Ergänzungsmörtel farblich an den Bestand angepasst
Menge: 1,000 psch
Kostengruppe DIN 276 2018-12: 335000000

**02.01.0050 Maßnahme 07.1**
Mauerwerksinstandsetzung

Befund aus der Hauptprüfung WE1428-GE0043-ZI0002:

"Vereinzelt wurden Abplatzungen auf der Südseite an den Fensterbänken aus Mauerwerkssteinen angetroffen. An einigen
wurden Risse angetroffen."

Maßnahmen:
Überprüfung der Risse um geeignetes Füllmaterial zu bestimmen, Risse mit geeignetem Füllmaterial schließen, Reprofilierung mit Steinergänzungsmörtel und Epoxy Leichtmörtel farblich angepasst an den Bestand
Menge: 1,000 psch
Kostengruppe DIN 276 2018-12: 335000000

**02.01.0060 Maßnahme 08.1**
Mauerwerksinstandsetzung

Befund aus der Hauptprüfung WE1428-GE0043-ZI0002:

"Es wurden Horizontal- und Schrägrisse angetroffen. Die Risse verlaufen sowohl durch die Fugen als auch durch die Mauerwerksteine.
Außerdem sind an einer Stelle die angrenzenden Steine locker."

Maßnahmen:
Ausräumen von schadhaften Fugen, lockere Steine herausnehmen, unbeschadete Steine reinigen, beschadete Steine ersetzen, Steine neu einsetzen, Überprüfung der Risse um geeignetes Füllmaterial zu bestimmen, Risse mit geeignetem Füllmaterial schließen, Neuverfugung

Unbeschädigte Steine werden vor Ort in ausreichender Anzahl zur Verfügung gestellt.
Menge: 1,000 psch
Kostengruppe DIN 276 2018-12: 335000000

**02.01.0070 Maßnahme 11.1**
Mauerwerksinstandsetzung

Befund aus der Hauptprüfung WE1428-GE0043-ZI0002:

"Mehrfach weisen die Mörtelfugen Abplatzungen auf. Teilweise fehlt von der Fuge mehr als 30%."

Maßnahmen:
Ausräumen von schadhaften Fugen, Neuverfugung
Menge: 1,000 psch
Kostengruppe DIN 276 2018-12: 335000000

**02.01.0080 Maßnahme 12.1**
Vogelnest beseitigen und Mauerwerksinstandsetzung

Befund aus der Hauptprüfung WE1428-GE0043-ZI0002:

"Auf der Nordseite wurde in einer durch Abplatzung entstandenen Lücke in der Fassade ein Vogelnest entdeckt."

Maßnahmen:
Überschüßiges und schadhaftes Fugenmaterial ausräumen, beschädigte Steine ersetzen, Vogelnest entfernen und Hohlraum reinigen, fehlende Steine ergänzen, Neuverfugung

Unbeschädigte Steine werden vor Ort in ausreichender Anzahl zur Verfügung gestellt.
Menge: 1,000 psch
Kostengruppe DIN 276 2018-12: 335000000

#### Untertitel 02.02 Gebäude Nr. 44

**02.02.0010 Maßnahme 02.1**
Mauerwerksinstandsetzung

Befund aus der Hauptprüfung WE1428-GE0044-ZI0002:

"Umlaufend wurden einzelne lockere Steine
angetroffen, diese wurden mit einem x
markiert. Teilweise wurden einige lose Steine
angetroffen, diese wurden während der
Prüfung entfernt."

Maßnahmen:
Ausräumen von schadhaften Fugen, lockere Steine herausnehmen, unbeschadete Steine reinigen, beschadete Steine ersetzen, Steine neu einsetzen, Neuverfugung

Unbeschädigte Steine werden vor Ort in ausreichender Anzahl zur Verfügung gestellt.
Menge: 1,000 psch
Kostengruppe DIN 276 2018-12: 335000000

**02.02.0020 Maßnahme 03.1**
Mauerwerksinstandsetzung

Befund aus der Hauptprüfung WE1428-GE0044-ZI0002:

"Es wurden mehrfach Abplatzungen an den
Mauerwerkssteinen angetroffen. Teilweise
fehlt die hälfte des betroffenen Steins."

Maßnahmen:
Ausräumen von schadhaften Fugen, Reprofilierung der beschädigten Steine oder Austausch, Neuverfugung

Unbeschädigte Steine werden vor Ort in ausreichender Anzahl zur Verfügung gestellt.
Menge: 1,000 psch
Kostengruppe DIN 276 2018-12: 335000000

**02.02.0030 Maßnahme 04.1**
Mauerwerksinstandsetzung

Befund aus der Hauptprüfung WE1428-GE0044-ZI0002:

"Auf der Westfassade wurde eine großflächige
Abplatzung an einer Traufverzierung
angetroffen. Die Abplatzung betrifft mehrere
Mauerwerkssteine. Zudem sind die
angrenzenden Steine locker."

Maßnahmen:
Ausräumen von schadhaften Fugen, lockere Steine herausnehmen, unbeschadete Steine reinigen, beschadete Steine ersetzen, fehlende Steine ergänzen, Steine neu einsetzen, Neuverfugung

Unbeschädigte Steine werden vor Ort in ausreichender Anzahl zur Verfügung gestellt.
Menge: 1,000 psch
Kostengruppe DIN 276 2018-12: 335000000

**02.02.0040 Maßnahme 05.1**
Mauerwerksinstandsetzung

Befund aus der Hauptprüfung WE1428-GE0044-ZI0002:

"Auf der Westfassade wurden vereinzelt
Abplatzungen und lose Steine an den
Verankerungen des Fenstergitters angetroffen.
Teilweise liegt die Verankerung frei. Die Gitter
sind zum Zeitpunkt der Prüfung fest."

Maßnahmen:
Ausräumen von schadhaften Fugen, lockere Steine herausnehmen, unbeschadete Steine reinigen, beschadete Steine ersetzen, fehlende Steine ergänzen, Steine neu einsetzen, Neuverfugung

Unbeschädigte Steine werden vor Ort in ausreichender Anzahl zur Verfügung gestellt.
Menge: 1,000 psch
Kostengruppe DIN 276 2018-12: 335000000

**02.02.0050 Maßnahme 06.1**
Mauerwerksinstandsetzung

Befund aus der Hauptprüfung WE1428-GE0044-ZI0002:

"Vereinzelt wurden Abplatzungen an den
Fensterbänken aus Mauerwerkssteinen
angetroffen."

Maßnahmen:
Reinigung des Untergrundes, Reprofilierung mit Ergänzungsmörtel farblich an den Bestand angepasst
Menge: 1,000 psch
Kostengruppe DIN 276 2018-12: 335000000

**02.02.0060 Maßnahme 07.1**
Mauerwerksinstandsetzung

Befund aus der Hauptprüfung WE1428-GE0044-ZI0002:

"An der Südostseite wurden zwei Öffnungen
angetroffen. Ursache für die Öffnungen ist
wahrscheinlich eine Bohrprobenentnahme."

Maßnahmen:
Beschädigte Steine herausnehmen und ersetzen, fehlende Steine ergänzen, Steine neu einsetzen, Neuverfugung

Unbeschädigte Steine werden vor Ort in ausreichender Anzahl zur Verfügung gestellt.
Menge: 1,000 psch
Kostengruppe DIN 276 2018-12: 335000000

**02.02.0070 Maßnahme 08.1**
Mauerwerksinstandsetzung

Befund aus der Hauptprüfung WE1428-GE0044-ZI0002:

"Am gesamten Bauteil sind mehrfach
unversiegelte Bohrlöcher angetroffen worden."

Maßnahmen:
Bohrlöcher mit Steinergänzungsmörtel bzw. Fugenmörtel nachträglich versiegeln, ggf. angrenzende schadhafte Fugen ausräumen und neuverfugen
Menge: 1,000 psch
Kostengruppe DIN 276 2018-12: 335000000

**02.02.0080 Maßnahme 09.1**
Mauerwerksinstandsetzung

Befund aus der Hauptprüfung WE1428-GE0044-ZI0002:

"Es wurden mehrfach Hohlstellen angetroffen."

Maßnahmen:
Ausräumen von schadhaften Fugen, lockere Steine herausnehmen, unbeschadete Steine reinigen, beschadete Steine ersetzen, Hohlstellen prüfen, reinigen und ggf. hinterfüllen, Steine neu einsetzen, Neuverfugung

Unbeschädigte Steine werden vor Ort in ausreichender Anzahl zur Verfügung gestellt.
Menge: 1,000 psch
Kostengruppe DIN 276 2018-12: 335000000

**02.02.0090 Maßnahme 10.1**
Mauerwerksinstandsetzung

Befund aus der Hauptprüfung WE1428-GE0044-ZI0002:

"Auf der Westseite wurde ein Anprallschaden
angetroffen."

Maßnahmen:
Überschüßiges und schadhaftes Fugenmaterial ausräumen, beschädigte Steine ersetzen, Neuverfugung

Unbeschädigte Steine werden vor Ort in ausreichender Anzahl zur Verfügung gestellt.
Menge: 1,000 psch
Kostengruppe DIN 276 2018-12: 335000000

**02.02.0100 Maßnahme 13.1**
Mauerwerksinstandsetzung

Befund aus der Hauptprüfung WE1428-GE0044-ZI0002:

"Auf der Westseite wurde an einer Stelle ein
Riss angetroffen. Mehrfach sind die
angrenzenden Kunststeine locker. Der Riss
verläuft sowohl durch Kunststeine als auch
durch Mörtelfugen."

Maßnahmen:
Überprüfung des Risses, lose Steine herausnehmen, unbeschadete Steine reinigen, fehlende Steine ergänzen, Steine neu einsetzen, Neuverfugung

Unbeschädigte Steine werden vor Ort in ausreichender Anzahl zur Verfügung gestellt.
Menge: 1,000 psch
Kostengruppe DIN 276 2018-12: 335000000

**02.02.0110 Maßnahme 15.1**
Mauerwerksinstandsetzung

Befund aus der Hauptprüfung WE1428-GE0044-ZI0002:

"Vereinzelt wurden höhere Pflanzen in der
Fassade angetroffen."

Maßnahmen:
Bewuchs im Bereich der Fassade entfernen, ggf. schadhafte Fuge ausräumen und neuverfugen
Menge: 1,000 psch
Kostengruppe DIN 276 2018-12: 335000000

**02.02.0120 Maßnahme 17.1**
Instandsetzung durch Steinmetz/Steinbildhauer

Befund aus der Hauptprüfung WE1428-GE0044-ZI0002:

"Auf der Ostseite wurden mehrfach
Abplatzungen an den Steinfesterbänken
angetroffen. Zudem sind die Fensterbänke
rissig bis angebrochen (auf der Oberseite) und
bemoost."

Maßnahmen:
Reinigung des Untergrundes, Reprofilierung mit Ergänzungsmörtel farblich an den Bestand angepasst,
Riss mit geeignetem Füllmaterial schließen
Menge: 1,000 psch
Kostengruppe DIN 276 2018-12: 335000000

**02.02.0130 Maßnahme 18.1**
Mauerwerksinstandsetzung

Befund aus der Hauptprüfung WE1428-GE0044-ZI0002:

"Mehrfach weisen die Mörtelfugen
Abplatzungen auf. Teilweise fehlt von der Fuge
mehr als 30%. Insbesondere die Rand- und
Eckbereiche sind davon betroffen."

Maßnahmen:
Ausräumen von schadhaften Fugen, ggf. lose Steine ersetzen, Neuverfugung
Menge: 1,000 psch
Kostengruppe DIN 276 2018-12: 335000000

**02.02.0140 Maßnahme 19.1**
Mauerwerksinstandsetzung

Befund aus der Hauptprüfung WE1428-GE0044-ZI0002:

"An der Südostfassade fehlt teilweise die
oberste Mörtelfuge zwischen Gesims und
Mauerwerksstein fehlt teilweise. Zudem ist die
vorhandene Fuge brüchig und nicht haftend."

Maßnahmen:
Ausräumen von schadhaften Fugen, Neuverfugung
Menge: 1,000 psch
Kostengruppe DIN 276 2018-12: 335000000

**02.02.0150 Maßnahme 20.1**
Reinigung der Fenster und Fensterbank

Befund aus der Hauptprüfung WE1428-GE0044-ZI0002:

"Auf der Westfassade wurde ein stark mit
Vogelkot beschmutztes Fenster angetroffen.
Auch die Fensterbank ist davon betroffen."

Maßnahmen:
Reinigund der mit Vogelkot verschmutzten Fassaden- und Fensterflächen mit einem geeigneten Reinigunsmittel
Menge: 1,000 psch
Kostengruppe DIN 276 2018-12: 335000000

### Titel 03 Zusätzliche Arbeiten

*Hinweis: Hinweise zur Ausführung*
Die Ausführung der unter Titel 03 ist mit der Bauleitung abzustimmen.

#### Untertitel 03.01 Zusätzliche Arbeiten

**03.01.0010 Ausräumen von schadhaften Fugen**
Ausräumen von schadhaften Fugen mit geeignetem
Werkzeug ohne Beschädigung der Fugenflanken.
Anschließend den Fugenraum mit ölfreier Druckluft
ausblasen.

Breite der Fugen i.M.: 2cm
Menge: 25,000 m²
Kostengruppe DIN 276 2018-12: 335000000

**03.01.0020 Beschädigte Steine ersetzen**
Stark beschädigte Steine nach vorheriger Abstimmung mit der Bauleitung/Auftraggeber ausbauen und durch Material gleicher Art und Güte gemäß dem ungeschädigten Originalmaterial ersetzen.

Unbeschädigte Steine werden vor Ort in ausreichender Anzahl zur Verfügung gestellt.

Es ist ein dem Originalbestand angepasster
Mauer-/Verlegemörtel zu verwenden.

Die ausgebauten Materialien gehen in den Besitz des AN
über und sind gemäß den örtlichen Bestimmungen
sach- und fachgerecht zu entsorgen.
Menge: 25,000 St
Kostengruppe DIN 276 2018-12: 335000000

**03.01.0030 Reprofilierung und Restaurierung mit Steinergänzungsmörtel**
Reprofilierung, Restaurierung und Ergänzung von
oberflächlich beschädigten und/oder verwitterten
Ziegeln mit Steinergänzungsmörtel/Restauriermörtel.
inkl. Grundierung und Vorbereitung

Eigenschaften:
Zuschlagstoffe und Bindemittel mineralisch
Niedriger Gehalt an freien Alkalien
Gegen Null auslaufend verarbeitbar
Gute Flankenhaftung
Geringe Eigenspannung
UV-beständige Pigmente
hydrophob einstellbar

Physikalische Kenndaten, insbesondere die
Druckfestigkeit sowie Farbe und Körnung
sind auf den Untergrund und den angrenzenden Bestand abzustimmen.

Vor Beginn der Arbeiten ist eine genügend große,
repräsentative Musterfläche anzulegen. Erst nach
Abnahme der Musterfläche durch die fachlich
Beteiligten darf mit den Arbeiten begonnen werden.

Größe der zu behandelnden Flächen: bis 10x20cm

Angebotenes Produkt:
Menge: 25,000 St
Kostengruppe DIN 276 2018-12: 335000000

**03.01.0040 Reprofilierung/Ergänzung von Naturstein mit Epoxy-Leichtmörtel**
Reprofilierung/Ergänzung von Naturstein
mit einem 2K Epoxidharz-Leichtmörtel
Angemischten Mörtel frisch-in-frisch in die
Haftbrücke einarbeiten, verdichten und glätten.
inkl. Grundierung und Vorbereitung

Zur farbigen Angleichung an die Originalsubstanz
kann die noch frische Oberfläche mit
Trockenpulver aus Restauriermörtel RM im geeigneten
Farbton abgestreut werden.

Es ist in jedem Fall vorher eine Probefläche
anzulegen und vom Auftraggeber abnehmen zu lassen.

Produktkenndaten im Auslieferungszustand:
Dichte (20 °C): 0,93 g/cm³
Viskosität (25 °C): ca. 10 mPa s

Produktkenndaten im erhärteten Zustand:
Biegezugfestigkeit > 18 N/mm²
Druckfestigkeit > 48 N/mm²

Größe der zu behandelnden Flächen: bis 20x20cm
Angebotenes Produkt:
Menge: 25,000 St
Kostengruppe DIN 276 2018-12: 335000000

**03.01.0050 Mörteflfugen ausbessern**
Hierzu sind alle Fugen flankensauber mindestens 1,5 tief auszukratzen. Bei nachträglicher Verfugung ist vor Einbringen des maschinell gemischten Fugenmörtels die Fassade, bei saugfährigen Ziegelsteinen mit einer Wasseraufnahme > 10 M.-% immer, und bei Ziegelsteinen mit einer Wasseraufnahme < 10 M.-% nur bei trockener Luft und Temperaturen von mehr als 22 °C, anzunässen. Der schwach plastische Fugenmörtel wird in erdfeuchter Konsistenz in die Fugen eingedrückt. Es muss darauf geachtet werde, dass sich keine Hohlräume zwischen Mauer- und Fugenmörtel bilden. Deshalb muss das Fugeisen stets schmaler sein als die Fugendicke. Der Fugenmörtel muss mit dem Mauermörtel eine durchgehende und homogene Mörtelschicht ohne Fehlstellen bilden. Fugenmörtel ist in zwei Arbeitsgängen in die Fugen einzudrücken und gut zu verdichten. Erster Arbeitsgang: Lagerfuge, dann Stoßfuge. Zweiter Arbeitsgang: Stoßfuge, dann Lagerfuge. Die Verfugung soll möglichst bündig oder 1 bis 2 mm hinter der Sichtfläche der Klinker abschließen.
Frisch verfugte Wandflächen sind vor frühzeitiger Austrocknung zu schützen. Bei ungünstiger Witterung (trocken und warm) ist eine Nachbehandlung mit Wasser (Nebendüse) notwendig.

Als Fugenmörtel ist ein Mörtel der Mörtelgruppe MG III nach DIN V 18580 bzw. M10 nach DIN 998-2 zu verwenden.
Menge: 25,000 m²
Kostengruppe DIN 276 2018-12: 335000000

**03.01.0060 Einbauteile entfernen**
Einbauteile, wie alte Stahlverankerungen in der Fassade in Absprache mit der Bauleitung entfernen.

Beschädigte Fugen und Steine sind gemäß der Vorpositionen auszubessern und in den Einheitspreis mit einzukalkulieren.
Verbleibende Rückstände der Einbauteile sind dauerhaft gegen Verwitterung zu schützen.
Menge: 10,000 St
Kostengruppe DIN 276 2018-12: 335000000

**03.01.0070 Vogelschutzgitter ergänzen**
Vogelschutzgitter im Bereich von Nischen und im Bereich des traufseitigen Dachabschlusses zur Vermeidung von Nistplätzen anbringen.

inkl. Unterkonstruktion und Befestigungsmaterial
inkl. Zuschnitte und ggf. notwendiger Eckausbildungen

Material: Stahlblech verzinkt
Menge: 15,000 m
Kostengruppe DIN 276 2018-12: 335000000

**03.01.0080 Reinigung von Fassadenflächen**
Alle groben Verschmutzungen sind mit Spatel oder Holzbrettchen zu entfernen. Die Fassadenflächen sind abzubürsten, auch die Fugen müssen von allen losen Mörtelresten gesäubert werden. Das Reinigen der Fassade sollte, nach trockener Vorreinigung, mit Wasser und Bürste, evtl. unter Zusatz von Detergenzien und Enthärtern durchgeführt werden. Bei starker Verschmutzung kann die vorgereinigte und vorgenässte Fassadenfläche mit speziellen Reinigungsmitteln behandelt werden.
Die Fassade ist mit fließendem und klarem Wasser direkt
nach dem Abwaschen nachzuspülen.
Bewährt haben sich für die Reinigung Hochdruck-Heißdampf-Reinigungsgeräte.
Säuren sind grundsätzlich zu vermeiden.

Ein Substanzverlust durch zu hohen Arbeitsdruck
und/oder zu hoher Abrasion des Reinigungsverfahrens
sind in jedem Fall zu vermeiden. Führt das
ausgewählte Reinigungsverfahren zu einer merklichen
Schädigung der Oberfläche, sind die Arbeiten
unverzüglich einzustellen und die Bauleitung zu
verständigen.

Die Kosten für das Herstellen von Probe- und/oder
Musterflächen incl. Schutzmaßnahmen für angrenzende
und nicht zu behandelnde Flächen sind in die
Einheitspreise einzukalkulieren, ebenso das Vorhalten
dafür notwendiger Materialien, Werkzeuge, Maschinen
und Geräte.

Evtl. anfallendes Wasser und abgetragenes Material
wird Eigentum des AN und ist umweltgerecht nach
den Bestimmungen des Gesetzgebers zu entsorgen.
Die örtlich geltenden Imissionsschutzbestimmungen
sind zu beachten.

Art der Verunreinigungen: Vogelkot, Bemoosung, Mörtelreste

Angebotenes Verfahren:
Menge: 100,000 m²
Kostengruppe DIN 276 2018-12: 335000000

### Titel 04 Stundenlohnarbeiten

*Hinweis: Arbeitsstundensätze*
Stundenlohnarbeiten sind nur auf Anweisung der Bauleitung durchzuführen. Der Bauleitung sind täglich bzw. bei Baustellenbesuchen Arbeitsberichte (Bautagebuch) mit genauen Angaben über die ausgeführten Leistungen vorzulegen.
Die Einheitspreise der Stundenlohnarbeiten sind unter Beachtung der preisrechtlichen Vorschriften zu ermitteln und gelten unabhängig von der geleisteten Stundenanzahl.

#### Untertitel 04.01 Stundenlohnarbeiten

**04.01.0010 Baufacharbeiter**
Stundensatz
Menge: 40,000 h
Kostengruppe DIN 276 2018-12: 335000000

**04.01.0020 Bauhelfer**
Stundensatz
Menge: 40,000 h
Kostengruppe DIN 276 2018-12: 335000000
